# WDVS Außenfassade inkl. Aufstockung
Angebotsaufforderung (GAEB 90, DA83)
Währung: EUR

## WDVS Außenfassade inkl Aufstockung
Datum: 13.11.24

*Hinweis*
A)  ALLGEMEINE VORBEMERKUNGEN
=======================================================
==========

A1) ALLGEMEINES

Dem Leistungsverzeichnis liegen die "Zusätzliche
Vertragsbedingungen für die Ausführung von
Bauleistungen (Z-VOB/B)" der Covivio Immobilien GmbH
zugrunde.

Für sich auf dieses Leistungsverzeichnis beziehende
Beauftragungen gelten die Vertragsbedingungen in jedem
Einzelfall als vereinbart. Sofern zukünftig als Ersatz
für die aktuell gültigen Z-VOB/B mit dem Auftragnehmer
neue Z-VOB/B vereinbart werden, gelten für nach
Gültigkeitsbeginn die neuen Z-VOB/B beauftragte
Leistungen ausschließlich die neuen Z-VOB/B.

Für nach diesem Leistungsverzeichnis ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dritter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber erwartet vom Auftragnehmer tatkräftige
Unterstützung bei den Bemühungen, berechtigten
Mieterwünschen zu entsprechen. Dazu gehören
insbesondere folgende Verpflichtungen:

1)  Alle Handwerker/Mitarbeiter des Auftragnehmers
haben die Verpflichtung, Kunden insbesondere  Mietern
höflich und hilfsbereit zu begegnen. In Gesprächen mit
den Mietern ist das Bemühen von  Covivio Immobilien
GmbH um einen verbesserten Kundendienst
herauszustellen.

2)  Die Mieter sind rechtzeitig vor Durchführung der
Arbeiten zu verständigen, ggf. durch
  Aushang im Treppenhaus oder auch individuelle
Terminvereinbarung mit dem einzelnen Mieter.

3)  Möbel und sonstiges Mietereigentum, Bodenflächen
und angrenzende Bauteile etc. im Bereich
  der auszuführenden Arbeiten sind durch Folie, evtl.
Schaltafeln oder Ähnliches zu schützen.

A3) PREISE

Soweit und sobald Überschreitungen absehbar sind, ist
hierüber dem zuständigen Bauleiter ein schriftliches
Angebot einzureichen und eine gesonderte Vereinbarung
über die Einkaufsabteilung zu treffen.

In den Einheitspreisen sind sämtliche Kosten, wie
Lohn-, Material- und Nebenkosten enthalten,
insbesondere auch:

1)  Koordination / Terminabsprache(n) mit dem(den)
Mieter(n) / Kundenbetreuer(n) / Bauleiter(n)

2)  sämtliche Fahrt- und Transportkosten,

3)  sämtliche tariflichen Zulagen wie z. B. Schmutz-
und Staubzulagen, Zulagen für ekelerregende
  Arbeiten etc.,

4)  die Gestellung, Vorhaltung und spurlose
Entfernung aller erforderlichen Gerüste und
  Absperrungen (ggf. auch Warnschilder) bis zu einer
Höhe der Arbeitsbühne von 2 m; die
  Mitbenutzung der Gerüste ist allen mit
Reparaturarbeiten beschäftigten Firmen kostenlos zu
  gestatten,

5)  Befestigungsmittel aller Art; Hilfsstoffe wie
Nägel, Bindedraht und Kleinmaterial sowie alle
  Baustoffe, die zur kompletten Erstellung der
Leistung erforderlich sind,

6)  die Abdeckung von Einrichtungsgegenständen zum
Schutz vor Beschädigung und
  Verschmutzung,

7)  das, ggf. tägliche, Säubern der Arbeitsstelle,

8)  der Ausbau und Abtransport sowie die
ordnungsgemäße Entsorgung, einschließlich
  Kippgebühren, sämtlichen Bauschutts und aller alter,
schadhafter Teile. Teile, für die sich der
  Auftraggeber eine generelle oder einzelfallbezogene
Prüfung vorbehalten hat, sind bis zu diesem
  Zeitpunkt, längstens jedoch für die Dauer von 10
Wochen, vom AN vorzuhalten und dürfen erst
  danach entsorgt werden.

9)  Alle weiteren Nebenleistungen, die zur Erfüllung
der in den Leistungspositionen beschriebenen
  Hauptleistungen, unter Beachtung aller einschlägigen
Vorschriften, erforderlich sind, aber nicht
gesondert aufgeführt sind.

Erforderliche Leistungen, die in den nachfolgenden
Leistungspositionen nicht enthalten sind, sind als
Nachtrag dem zuständigen Bauleiter vor Ausführung zur
Genehmigung aufzugeben. Die Preise für derartige
Zusatzleistungen sind auf der Kalkulationsbasis des
Leistungsverzeichnisses zu kalkulieren. Diese
Positionen sind so ausreichend und umfassend zu
beschreiben, dass sowohl eine sachlich-fachliche als
auch eine kalkulatorische Nachprüfung durch den
Auftraggeber gewährleistet ist, hierzu gehört
insbesondere die Angabe der verfahrenen Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der Auftragnehmer jedem Dritten aufzuerlegen, dessen er
sich zur Erfüllung dieser Pflichten bedient.
Das Leistungsverzeichnis darf weder ganz noch teilweise
in irgendeiner Form Dritten entgeltlich oder
unentgeltlich zugänglich gemacht werden.

*Hinweis*
B)  ALLGEMEINE TECHNISCHE VORBEMERKUNGEN
=======================================================
===============

B1) ALLGEMEINES

Für Lieferung und Ausführung gelten neben dem
Leistungsverzeichnis:

1.  die neuesten DIN-Vorschriften (ausgenommen DIN
1961), VDE- und VDI-Richtlinien,

2.  die Vorschriften der zuständigen Behörden z. B.
Bauaufsicht, Gewerbeaufsicht, Brandverhütung,
  TÜV, Berufsgenossenschaften und Versorgungsbetriebe,

3.  die Bestimmungen der Gerüstbauordnung,

4.  die Festlegungen des jeweiligen
Werkstoffherstellers. Die Werkstoffe müssen den
  geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor zu prüfen, ob der
Auftragneher seinen Pflichten nachgekommen ist. Hierzu
kann der Auftraggeber Einsicht nehmen in die vom
Auftragneher nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
läßt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7 SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die bei ungesicherten
Umgang im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

*Hinweis*
Zusätzliche Technische Vertragsbedingungen
Wärmedämm-Verbund-System (WDVS)

1.1
Maßgebend für die Lieferung und Ausführung der
Leistungen sind die ATV in der
VOB-Teil C und weitere DIN-Vorschriften.
Alle Leistungen sind nach dem zum Zeitpunkt der
Ausführung geltenden Normen, Verordnungen, Richtlinien
etc. auszuführen.

Folgende Vorschriften sind besonders zu beachten:

DIN 18345  Wärmedämm-Verbundsysteme
DIN 18363  Maler- u. Lackierarbeiten
DIN 18364  Korrossionschutzarbeiten an Stahl- und
Aluminiumbauten
DIN 18350  Putz- u. Stuckarbeiten
DIN 4102  Brandverhalten von Baustoffen u.
Bauteilen
DIN 4109  Schallschutz im Hochbau
DIN 4108  Wärmeschutz im Hochbau
DIN 4117  Abdichtung von Bauvorhaben gegen
Bodenfeuchtigkeit
DIN 4122  Abdichtung von Bauwerken gegen
nichtdrückendes  Oberflächenwasser
DIN 55699  Verarbeitung von Wärmedämm-Verbundsystemen
DIN 18202  Maßtoleranzen im Hochbau
GEG  Gebäude Energie Gesetz

Unfallverhütungsvorschriften/ Regeln der BG Bau
(Berufsgenossenschaft der Bauwirtschaft)
BGV  BG-Vorschriften
BGR  BG-Regeln
BGI  BG-Informationen
BGG  BG-Grundsätze
BetrSichV  Betriebssicherheitsverordnung mit den
dazugehörigen technischen  Regeln ,TRBS"
a.a.R.d.T.  Die Allgemein anerkannten Regeln der
Technik

Für die Ebenheitstoleranzen gilt die Tabelle 3, Zeile 7
der DIN 18202 als vereinbart.

Die Baustellenordnung der Covivio Immobilien GmbH

1.2
Grundsätzlich sind nur Produkte zu verarbeiten die
entsprechend der europäischen Richtlinien eine
CE-Kennzeichnung unterliegen und besitzen.
Bezüglich der Wärmeleitfähigkeit sind zusätzlich zur
CE-Kennzeichnung nur Bauprodukte zugelassen, die zudem
einer Fremdüberwachung einer von Ländern zugelassenen
Stelle unterliegen und entsprechend überwacht sind.

1.3
Material- u. Unterkunftsräume werden bauseits nicht zur
Verfügung gestellt.

1.4
Bauaufzüge werden bauseits nicht gestellt.

1.5
Strom u. Wasseranschlüsse sind an der Baustelle
vorhanden; die Verbrauchskosten werden mit Pauschal
0,3% von der Schlussrechnung abgezogen.

1.6
Das Einputzen (Nachputz) von evtl. nachträglich
eingebauter Bauteile wie z.B. Fenster, Fensterbänke,
Treppenanlagen u. -Belägen etc. ist in den EP's
einzukalkulieren und wird nicht gesondert vergütet.
Dies gilt ebenfalls für durchzuführende Schutzmaßnahmen
an diesen Bauteilen, sowie für das Schließen kleiner
nachträglicher gebohrter oder gespitzter
Mauerwerksöffnungen.

1.7
Die Baustelle ist täglich sauber zu halten und
sämtliche Schutt und Materialreste sind ohne besondere
Aufforderung vom AN zu entsorgen. Der Auftraggeber
behält sich vor Bauschuttcontainer aufzustellen und die
hierfür anfallenden Kosten anteilig auf die
ausführenden Firmen umzulegen und von der
Schlussrechnung in Abzug zu bringen.

1.8
Der Text des Leistungsverzeichnisses  ist neutral und
allgemein gehalten, da der Aufbau und die Ausführung
des Vollwärmeschutzes inkl. Putzbeschichtung an keine
bestimmte Herstellersysteme gebunden ist. Dem Anbieter
ist daher freigestellt, ein Fabrikat seiner Wahl
anzubieten. Es dürfen jedoch nur vollständige
Herstellersysteme angeboten und verarbeitet werden.

1.9
Der Prüfbescheid eines staatlichen
Materialprüfungsamtes ist der Bauleitung im
Auftragsfall vorzulegen.

2.0
Die Herstellervorgaben und Verarbeitungshinweise und
Richtlinien des angebotenen Systems sind zu beachten.

2.1
Vor Beginn der Arbeiten muß der Auftragnehmer eine
Überprüfung des Untergrundes auf Eignung und
Tragfähigkeit vornehmen. Läßt die Beschaffenheit des
Untergrundes die Ausführung der Arbeiten nach
vorgegebener Art bedenklich erscheinen, so ist dies dem
Auftraggeber unverzüglich mitzuteilen.

Angebotenes WDVS - Erzeugnisse/ Fabrikat:

__________________________________________
( vom Bieter auszufüllen)

Artenschutz an Gebäuden
Vor und während der Durchführung von Gerüst-, Fassaden-
oder Dacharbeiten ist durch den AN zu überprüfen, ob
durch die beabsichtigten und beauftragten Maßnahmen
evtl. gebäudebewohnende Tierarten wie z.B. Mauersegler,
Fledermäuse, Schwalben u.A. gestört oder vertrieben
werden. Die Vorschrift des  44 Bundesnaturschutzgesetz
ist zu beachten. Bei drohenden Verstößen gegen diese
Vorschrift ist zwingend die weitere Vorgehensweise mit
der Bauleitung des AG bzw. gemeinsam mit dem Amt für
Umwelt und Grün abzustimmen. Soweit die Umsetzung der
Maßnahmen bereits begonnen hat und die drohende
Beeinträchtigung nicht vor Beginn der Maßnahmen
erkennbar war, sind die Arbeiten umgehend bei Erkennen
eines drohenden Verstoßes gegen  44 BNatSG in dem
entsprechenden Bereich vorübergehend bis zur
abschließenden Klärung der weiteren Vorgehensweise
auszusetzen.

*Hinweis*
Angaben zum Gebäudebestand

Lage der Baumaßnahme

Bischof-Franz-Wolf-Str. 18 + 20
45357 Essen-Gerschede

Baubeginn: 31.03.2025
Fertigstellung: 20.06.2025

Vorhandene Gebäudeart

2 vorhandene, baugleiche und bewohnte Wohngebäude mit
jeweils 4 Bestandswohnungen. Entsprechend insgesamt 8
Bestandswohnungen

Vorhandene Bauweise/ Bauart

2 1/2-geschossiges Wohngebäude (Zweispänner) mit
Unterkellerung und nicht ausgebautem Dachgeschoss

- Massivbauweise
- Tragende Wände aus Mauerwerk
- Stahlbetondecken im Keller-, Erd- und Obergeschoss
- Betonwiderlager oberhalb der Obergeschossdecke
- Stahlbetontreppenlauf u. Treppenpodeste aus
Stahlbeton bis
  ins Dachgeschoss
- Estrich mit Wärmedämmung im Dachgeschoss
- Gemauerte Kaminzüge im Dachgeschoss
- Z. T. Außenfassade mit WDVS ( 6cm)
- Holzdachkonstruktion (Pfettendach mit
Betonwiderlager)
- Betonziegeleindeckung

Vorhandene Hausanschlüsse

- Strom- und Fernwärmeanschluss
- Hauswasseranschluss
- TV-Kabelhausanschluss

Grundstückserschließung

Die Erschließung des Grundstückes an die vollständig
ausgebauten öffentlichen Straßen im Sinne des
Baugesetzbuches und des Erschließungsbeitragsgesetzes
ist gesichert.

Ansichten Bestandsgebäude

Angaben Dachaufstockung

Auflistung der Dachgeschossaufstockungen u.
Wohnungsgrundrisse

Beide Bestandsgebäude erhalten eine Dachaufstockung in
Holztafelbauweise.

Die Dachgeschossaufstockung besteht je Hausnummer aus:

1 Stück 4-Raumwohnung mit einer Wohnfläche ohne die
Balkonfläche von ca. 81,80 m²

1 Stück 2-Raumwohnung mit einer Wohnfläche ohne die
Balkonfläche von ca. 55,70 m²

Die Gesamtwohnfläche der 4 neuen Wohneinheiten beträgt
ca. 275 m²

Ansichten Aufstockung

Grundrisse

Haus 18

Haus 20

Schnitt

### Bereich 1 Bischof-Franz-Wolf-Str. 18-20 Bestand

#### Bauteil 1.1 Einrichtung der Baustelle

**1.1.10 Geräte und Werkzeuge liefern, vorhalten und entfernen**
Liefern, vorhalten und wieder entfernen aller zur
Ausführung der Arbeiten benötigten Geräte und
Werkzeuge.
Menge: 1,000 psch

**1.1.20 Toilettenkabine aufstellen und vorhalten**
Toilettenkabine in ausreichender Anzahl nach Vorschrift
der Arbeitsstättenverordnung  45 für die Dauer der
Arbeiten aufstellen, vorhalten, unterhalten und wieder
entfernen. Im Unterhalt ist das Entleeren bei Bedarf
bzw. Austausch der Kabine enthalten. Nutzung erfolgt
durch alle am Bauvorhabenbeteiligten Firmen.
Menge: 1,000 St

**1.1.30 Baustromanschluss einrichten und vorhalten**
Baustromanschluss mit Messeinheit einschließlich
Anschlusskabel und abschließbarem Verteilerkasten
durch ein Elektrofachunternehmen herstellen, vorhalten,
warten und wieder demontieren lassen.
Nutzung erfolgt durch alle am Bauvorhaben beteiligten
Firmen. Zäherstand vor und nach der Maßnahme dem
zuständigen Bauleiter mitteilen.
Menge: 1,000 St

**1.1.40 Bauwasseranschluss pauschal**
Beauftragung eines Installationsunternehmens zur
Herstellung, Vorhaltung, Wartung und Demontage eines
für die einzusetzenden Maschinen geeigneten
Bauwasseranschlusses mit Messvorrichtung.
Einschließlich Betrieb und Bedienung. Auch als
Anschluss für Fremdfirmen nutzbar. Die Kosten werden
auf Nachweis vergütet. Zäherstand vor und nach der
Maßnahme dem zuständigen Bauleiter mitteilen.
Menge: 1,000 St

**1.1.50 Einholen der behördlichen Genehmigung**
Einholen der für die ausgeschriebenen
Reinigungsarbeiten benötigten Anträge, Genehmigungen
einschließlich Entrichtung der Gebühren usw. Die Kosten
werden auf Nachweis erstattet.
Menge: 1,000 psch

#### Bauteil 1.2 Schutzabdeckung

**1.2.10 Schutz von Fenstern, Türen - Abdeckplane**
Schutzabdeckung von Fenstern und Türen (außen) mit
Abdeckplane, einschließlich Abkleben, Unterhaltung und
späterer Beseitigung/Entsorgung.
Menge: 145,000 m²

**1.2.20 Schutz der Bodenflächen unter Gerüst - Hauseingänge**
Schutzabdeckung der Bodenflächen im Bereich der
Hauseingänge und/oder Kellerabgänge herstellen,
vorhalten, beseitigen und entsorgen mit
Maler-Abdeckvlies oder Gitterfolie.
Menge: 95,000 m²

#### Bauteil 1.3 Vorhandene Fensterbänke ausbauen

**1.3.10 Fensterbänke aus Zinkblech entfernen**
Fensterbänke aus Zinkblech durch Ausstemmen entfernen
und entsorgen.
Menge: 82,000 m

#### Bauteil 1.4 Untergrundvorbereitung

**1.4.10 Untergrundprüfung**
Flächen auf Tragfähigkeit und Ebenheit prüfen
(begrenzte Untergrundunebenheiten können mit der
Kleberschicht ausgeglichen werden).
Menge: 525,000 m²

**1.4.20 Verunreinigungen durch Hochdruckreinigung entfernen**
Verunreinigungen, Trennschichten u. Ä. durch
Hochdruckreinigung, ohne Zusatz von
Reinigungs-/Strahlmittel entfernen, einschließlich
aller Nebenarbeiten und Schutzmaßnahmen.
Menge: 525,000 m²

**1.4.30 Alte Dämmung entfernen**
Alte Styrodur-/ Styropor-WDVS restlos entfernen.
Untergrund für das problemlose Aufbringen, des neuen
Dämmmaterials vorbereiten. Anfallende Stoffe nach
Vorschrift entsorgen.

Bauteil: Giebelseiten

Gesamtstärke ca. 6cm
Menge: 160,000 m²

**1.4.40 Putzschäden ausbessern / Fensterstürze**
*** Bedarfsposition ohne GB
Putzschäden ausbessern. Nicht tragfähigen Putz,
Hohlstellen u. Ä. bis auf den tragfähigen Untergrund
entfernen. Flächen entstauben. Alle anfallenden Stoffe
nach Vorschrift entsorgen. Fehlstellen mit Putzmörtel
nach DIN EN 998-1, >/= 2,5 N/mm², auffüllen und
angleichen.
Putzdicke im Mittel: 20 mm
Bauteil: Fenterstürze
Menge: 1,000 m

**1.4.50 Erdreich aufnehmen, lagern**
Erdreich entlang der Außenwände für die
Perimeterdämmung aufnehmen. Erdaushub auf einer Breite
von 20. cm bis zu einer Tiefe von 20 cm. Das
Aushubmaterial ist seitlich zu lagern.
Menge: 95,000 m

**1.4.60 Laibungsbereich Putz entfernen**
*** Bedarfsposition ohne GB
Putzschicht im Laibungsbereich von Fenstern, Türen und
Öffnungen durch Abstemmen für die Verklebung von
Dämmplatten entfernen. Flächen entstauben.
Menge: 1,000 m

**1.4.70 Grundierung stark saugender Untergründe**
Grundierung unbeschichteter Putzflächen mit geeignetem
Tiefgrund tief eindringend, gut verfestigend
Menge: 525,000 m²

#### Bauteil 1.5 Fensterbänke

**1.5.10 Fensterbankunterbau mit Dämmstoff auffüttern**
Fensterbankunterbau durch Auffüttern mit einem
Dämmstoffkeil im erforderlichen Neigungswinkel
passgenau herstellen.
Dämmstoffart: Perimeter-Dämmplatte
Menge: 82,000 m

**1.5.20 Aluminium-Außenfensterbänke weiß**
Aluminium-Außenfensterbänke mit Antidröhnbeschichtung
und Schutzfolie einschl. der erforderlichen
Stoßverbinder liefern und einbauen.
Die Aufkantung der Fensterbank ist mittels
Spezialschrauben mit Unterlegscheiben und Abdeckkappen
in A2 Qualität an der Fenstersohlbank zu befestigen.
Zwischen der Fensterbankaufkantung und der Sohlbank ist
eine APTK-Dichtung einzulegen.
Die Fensterbänke sind bis unterhalb der
Rollladenführungs- schienen zu führen und seitl.
aufzukanten.
Die seitlichen Anschlüsse an die Fensterleibungen sind
mittels aufsteckbarer Bord-/Gleitprofile herzustellen.
Je Fensterbank sind mit mindestens 2 Vario-Halter
einzubauen (Abstand der Halter 1m).

Fabrikat :  BUG, Gutmann oder gleichwertig
Farbe  :  weiß RAL 9016 einbrennlackiert
Breite  :  380 mm (Ausladung)
Menge: 82,000 m

**1.5.30 Bordprofile als Zulage**
*** Bedarfsposition ohne GB
Aufsteckbare Bordprofile mit Gleitabschluss als Zulage
Menge: 72,000 Stck

#### Bauteil 1.6 Systemabschluss und Anschlüsse

**1.6.10 Sockelprofil an Kellerabgängen etc./ einschl. Dichtband**
WDVS Sockelprofil als unteren Abschluss der
Fassadendämmung in Bereichen ohne Einbindung ins
Erdreich mit Schlagschrauben einschließlich WDVS
Sockelprofilverbinder und  WDVS Sockeleckprofil gemäß
Herstellervorgaben anbringen.

Begrenzte Untergrundunebenheiten mit WDVS
Unterlegscheibenausgleichen. Einschließlich
Hinterfütterung der Sockelprofile bei der Montage mit
WDVS Dichtband.
Für Dämmschichtdicke 160 mm.
Menge: 95,000 m

**1.6.20 Anschluss an Fenster und Türen mit Gewebe-Anputzleiste**
WDVS Gewebe-Anputzleiste auf Fenster- und Türrahmen
gemäß Herstellervorgaben  anbringen. Den Gewebestreifen
in die nachfolgende Armierungsschicht überlappend
einbetten.
Profilbauart:
Profil mit Anputzkante, selbstklebendem PE-Band,
integriertem Gewebestreifen und vorgestanzter
Abbruchkante mit Klebestreifen.
Menge: 325,000 m

**1.6.30 Abschlussprofil im Laibungsbereich / einschl. Dichtband**
*** Bedarfsposition ohne GB
WDVS Sockelabschlussprofil, werkseitig ohne
Abtropfnase, als Abschluss der Leibungsdämmung bei
nicht ausreichend breitem Blendrahmen gemäß
Herstellervorgaben anbringen. Den Kunststoffschenkel
des Profils entsprechend der Dicke der Leibungsdämmung
einkürzen.
Einschließlich WDVS Dichtband im Anschlussbereich zum
Blendrahmen.
Menge: 1,000 m

**1.6.40 Anschluss an angrenzende Bauteile mit Dichtband / 3-9 mm**
Anschluss an angrenzende Bauteile mit WDVS Dichtband,
Fugenbreite 3-9 mm, gemäß Herstellervorgaben
herstellen.

Bauteile: Dachuntersichten, Sparren, Kragplatten,
Fensterbänke (umlaufend) etc.
Menge: 645,000 m

**1.6.50 Anschluss an angrenzende Bauteile mit Dichtband / 7-16 mm**
*** Bedarfsposition ohne GB
Anschluss an angrenzende Bauteile mit WDVS Dichtband,
Fugenbreite 7-16 mm, herstellen.

Bauteile: Dachuntersichten, Sparren, Kragplatten,
Fensterbänke (umlaufend) etc.
Menge: 1,000 m

#### Bauteil 1.7 Dämmplattenverklebung

**1.7.10 Mineralwolle Dämmplatte 16 cm**
MW Top Dämmplatten mit Zweischichtcharakteristikan
vorbehandelte Fassadenflächen mit Klebemörtel
anbringen.

Plattenkante: Stumpf
Wärmeleitfähigkeit: 0,035 W/(m x K)
Plattendicke: 16 cm
Klebemörtel: WDVS Pulverkleber
Menge: 525,000 m²

**1.7.20 Fasssade / EPS Prime Dämmplatte 034, 16 cm**
*** Bedarfsposition ohne GB
EPS Prime Dämmplatte an vorbehandelte Flächen mit
Klebemörtel anbringen.

Plattenkante: Stumpf
Wärmeleitfähigkeit: 0,034 W/(m x K)
Plattendicke: 16 cm
Klebemörtel: WDVS Pulverkleber
Menge: 1,000 m²

**1.7.30 Sockelbereich / Perimeter-Dämmplatte, mit BaseTec**
Perimeterdämmplatte EPS 032 nach DIN 4102
schwer entflammbar B1, Bemessungswert
Wärmeleitfähigkeit (DIN 4108) ca.0,032 W/mK
mit Klebe- u.Armierungsmörtel spezial ansetzen
auf Bitumenuntergrund einschl. Schrägschnitt als
unterer Abschluß gem.
Dämmplattendicke 160mm

Dämmung über GOK: ca. 30 cm
Dämmung unter GOK: ca. 20 cm
Menge: 165,000 m

**1.7.40 Laibungen / Mineralwolle-Dämmplatten, Dicke 2 cm**
Laibungen an vorhandenen Öffnungen, z. B. bei
zurückliegenden Fenstern und Türen, dämmen und durch
die Dicke der Fassadendämmung insgesamt rechtwinklig
herstellen.
Dämmplattenart: EPS Prime Dämmplatte
Wärmeleitfähigkeit: 0,036 W/(m x K)
Dämmdicke in der Laibung: 2 cm
Menge: 250,000 m

**1.7.50 Laibungen / EPS-Dämmplatten 026, Dicke 2 cm**
*** Bedarfsposition ohne GB
Laibungen an vorhandenen Öffnungen, z. B. bei
zurückliegenden Fenstern und Türen, dämmen und durch
die Dicke der Fassadendämmung insgesamt rechtwinklig
herstellen.
Dämmplattenart: EPS Prime Dämmplatte
Wärmeleitfähigkeit: 0,026 W/(m x K)
Dämmdicke in der Laibung: 2 cm
Menge: 1,000 m

**1.7.60 Zuschnitte bzw. Anarbeiten an Fensterbänke**
Zuschneiden, Anschrägen und Anarbeiten der Dämmplatten
an Unterseiten der Fensterbänke, im erforderlichen
Neigungswinkel.
Menge: 302,000 m

**1.7.70 Zulage für Anarbeiten der Dämmung an Wandhalter der neuen Vorstellbalkone**
Zulage für Anarbeiten der Dämmung an Wandhalter der
neuen Vorstellbalkone einschl. aller Arbeitsschritte
und Materialien (Kompriband etc.)
Menge: 16,000 St

#### Bauteil 1.8 Zusätzliche Verdübelung

**1.8.10 Verdübelung MW Dämmplatte (Fassade) / Senkdübel STR, 215 mm**
Statisch relevante Verdübelung der vorgenannten WDVS
Mineralwolle-Dämmplatten (16cm) mit WDVS Senkdübel in
Verbindung mit WDVS Dübelteller (versenkte
Dübelmontage) gemäß Herstelleervorgaben einsetzen.

Eventuelle Überstände plan schleifen. Dübellänge
entsprechend der Dämmplattendicke wählen. Die Dübel
müssen mind. 25 mm (bei Porenbeton 65 mm) im
tragfähigen Untergrund verankert sein, Putzschichten
sind zu überbrücken.
Dübellänge: 215 mm
Menge: 525,000 m²

**1.8.20 Zulage Verdübelung / 235 mm**
*** Bedarfsposition ohne GB
Zulagepreis zur Vorposition für die Verdübelung mit
einer Dübellänge 235 mm.
Menge: 1,000 m²

#### Bauteil 1.9 Brandschutzmaßnahmen/ Brandriegel - bei Ausfürung von EPS-Dämmplatten

*Hinweis*
Brandschutzmaßnahmen zur Erstellung schwer
entflammbarer WDVS mit EPS-Hartschaum.

**1.9.10 Brandriegel bis in Höhe Decke über 3. Geschoss herstellen**
*** Bedarfsposition ohne GB
Brandriegel gegen Brandeinwirkung von außen
(Sockelbrand) bis in Höhe Decke über 3. Geschoss gemäß
der allgemein bauaufsichtlichen Zulassung mit MW Top
Lamelle 3611 in vorgenannter Dicke der Fassadendämmung,
einschließlich Verdübelung, herstellen.
Klebemörtel: WDVS Pulverkleber 3550
Dübel: WDVS Senkdübel STR U 2G 3811 in Kombination mit
WDVS Dübel-Stopfen STR 3827
Dübeldichte: 3,0 Stück/Lamelle (2,5 Stück/m)
Dübellänge: 195 mm
Fabrikat: Brillux oder gleichwertig

Angebotenes Erzeugnisse/ Fabrikat:

__________________________________________
( vom Bieter auszufüllen)

Hinweis: Im Bereich der PUR-Dämmung an den
Balkonnischen sind keine Brandriegel erforderlich.
Menge: 1,000 m

**1.9.20 Brandriegel unter brennbaren Bauprodukten herstellen**
*** Bedarfsposition ohne GB
Brandriegel (oberer Abschluss) unterhalb von
angrenzenden, brennbaren Bauprodukten gemäß der
allgemein bauaufsichtlichen Zulassung mit MW Top
Lamelle 3611 in vorgenannter Dicke der Fassadendämmung
einschließlich Verdübelung, herstellen.
Klebemörtel: WDVS Pulverkleber 3550
Dübel: WDVS Senkdübel STR U 2G 3811 in Kombination mit
WDVS Dübel-Stopfen STR 3827
Dübeldichte: 3,0 Stück/Lamelle (2,5 Stück/m)
Dübellänge: 195 mm
Einbauort: Giebel, entlang des Daches
Fabrikat: Brillux oder gleichwertig

Angebotenes Erzeugnisse/ Fabrikat:

__________________________________________
( vom Bieter auszufüllen)
Menge: 1,000 m

**1.9.30 Brandriegel bei geschossweise übergreifender Verglasung**
*** Bedarfsposition ohne GB
Brandriegel bei geschossweise übergreifender Verglasung
umlaufend mit MW Top Lamelle 3611 in
vorgenannter Dicke der Fassadendämmung einschließlich
Verdübelung, herstellen.
Klebemörtel: WDVS Pulverkleber 3550
Dübel: WDVS Senkdübel STR U 2G 3811 in Kombination mit
WDVS Dübel-Stopfen STR 3827
Dübeldichte: 3,0 Stück/Lamelle (2,5 Stück/m)
Dübellänge: 155 mm
Einbauort: Treppenhausbereiche
Fabrikat: Brillux oder gleichwertig

Angebotenes Erzeugnisse/ Fabrikat:

__________________________________________
( vom Bieter auszufüllen)
Menge: 1,000 m

**1.9.40 Mineralwollestreifen bei Brandwänden mit Dehnfuge**
*** Bedarfsposition ohne GB
Brandabschottung durch Ausbildung von zwei
Mineralwollestreifen im Bereich von Brandwänden links
und rechts neben der Trennfuge (Dehnungsfuge) mit MW
Top Lamelle 3611 in vorgenannter Dicke der
Fassadendämmung, einschließlich Verdübelung,
herstellen.
Klebemörtel: WDVS Pulverkleber 3550
Dübel: WDVS Senkdübel STR U 2G 3811 in Kombination mit
WDVS Dübel-Stopfen STR 3827
Dübeldichte: 3,0 Stück/Lamelle (2,5 Stück/m)
Dübellänge: 195 mm
Fabrikat: Brillux oder gleichwertig

Angebotenes Erzeugnisse/ Fabrikat:

__________________________________________
( vom Bieter auszufüllen)
Menge: 1,000 m

**1.9.50 Zulage Verdübelung / 215 mm**
*** Bedarfsposition ohne GB
Zulagepreis zur Vorpositionen für die Verdübelung der
Brandriegel mit einer Dübellänge 215 mm.
Menge: 1,000 m²

#### Bauteil 1.10 Kantenschutz und Armierung

**1.10.10 Kantenschutz / Gewebe-Eckschutzschiene**
WDVS Gewebe-Eckschutzschiene als Kantenschutz an allen
Gebäudeecken sowie an allen Ecken von Gebäudeöffnungen,
z. B. Fenster, Türen, Nischen,  lot- und fluchtrecht in
die Armierungsmasse einbetten.

Format: 10/10 cm
Menge: 462,000 m

**1.10.20 Diagonalarmierung an Gebäudeöffnungen**
Diagonalarmierungen an Ecken von Fassadenöffnungen und
Aussparungen unter Verwendung der systemgerechten
Armierungsmasse fachgerecht herstellen.
Menge: 280,000 St

**1.10.30 Flächenarmierung / WDVS Pulverkleber**
*** Bedarfsposition ohne GB
Flächenarmierung mit WDVS Glasseidengewebe, ca. 10 cm
überlappend und mineralischem Armierungsmörtel
herstellen.
Menge: 1,000 m²

**1.10.40 Flächenarmierung Mineralwolle**
Leistung wie zuletzt beschrieben, jedoch
Flächenarmierung auf MW Dämmplatten mit WDVS Klebe- und
Armierungsmörtel.
Menge: 525,000 m²

**1.10.50 Laibungen an Öffnungen und Nischen wie vor beschrieben armieren**
Laibungen an Öffnungen und Nischen, wie in der
vorgenannten Position zur Armierungsausbildung in
diesem WDV-System beschrieben, armieren.
Menge: 325,000 m

**1.10.60 Dehnungsfuge in der Fläche / offene Variante**
Dehnungsfuge in der ebenen Wandfläche mit WDVS
Dehnungsfugenprofil G 3805, Typ GE als offene Variante
ausbilden. Der Bereich hinter dem
Dehnungsfugenprofilist mit Mineralwolle-Dämmstoff
auszufüllen.
Einbaubreite: max. 35 mm
Fabrikat: Brillux
Menge: 13,500 m

**1.10.70 Zulage Dehnungsfuge als geschlossene Variante**
Zulagepreis für die Ausführung der WDVS
Dehnungsfugenprofile G 3805 als geschlossene Variante,
mit WDVS Abdeckprofil D 3806, Typ DE.
Fabrikat: Brillux
Menge: 13,500 m

**1.10.80 Trennung von Struktur- und Glattputz / Putzabschlussprofil**
Putzabschlussprofil zur Trennung zwischen Struktur- und
Glattputz.
Menge: 95,000 m

#### Bauteil 1.11 Fassade mit Mineral-Leichtputz

**1.11.10 Oberputz Fassade / Mineral-Leichtputz KR**
Oberputz an Fassadenflächen: Mineral-Leichtputz
KR(Kratzputzstruktur) auf die mineralisch armierten
Fassadenflächen auftragen und strukturieren.
Körnung: KR K3, für außen, sehr haftfest, äußerst
wasserdampfdiffusionsfähig
Standardfarbton: weiß
Menge: 525,000 m²

**1.11.20 Oberputz Glattputz**
*** Bedarfsposition ohne GB
Ausbildung als Glattputz im Bereich der Balkone.

Zwischenanstrich mit Putzgrundierung, pigmentiert.
Rausan KR Feinputz zur Ausbildung von Faschen und
Laibungen als Glattputz auftragen und abreiben,
einschließlich aller erforderlichen Leistungen, z. B.
exaktes Abkleben der angrenzenden Flächen.
Zusätzlicher Anstrich der vorgenannten Putzflächen,
Grund und Schlussanstrich mit in Protect-Qualität.

Farbton weiß
Menge: 1,000 m²

**1.11.30 Anstrich weiß**
Zusätzlicher zweimaliger Anstrich der vorgenannten
Putzflächen.
Zwischenanstrich mit Evocryl 200 in Protect Qualität.
Schlussanstrich mit Extrasil 1911 in Protect Qualität.
Standardfarbton: weiß
Fabrikat: Brillux oder gleichwertig.

Angebotenes Erzeugnisse/ Fabrikat:

__________________________________________
( vom Bieter auszufüllen)
Menge: 525,000 m²

**1.11.40 Anstrich hell getönt als Zulage**
Zulagepreis für die Ausführung der vorgenannten
Anstriche im hell getönten Farbton.
Farbton nach Angabe des Auftraggebers.

Angebotenes Erzeugnisse/ Fabrikat:

__________________________________________
( vom Bieter auszufüllen)
Menge: 525,000 m²

**1.11.50 Anstrich mittel getönt als Zulage**
*** Bedarfsposition ohne GB
Zulagepreis für die Ausführung der vorgenannten
Anstriche im mittel getönten Farbton.
Farbton nach Angabe des Auftraggebers.

Angebotenes Erzeugnisse/ Fabrikat:

__________________________________________
( vom Bieter auszufüllen)
Menge: 1,000 m²

**1.11.60 Anstrich satt getönt als Zulage**
*** Bedarfsposition ohne GB
Zulagepreis für die Ausführung der vorgenannten
Anstriche im satt getönten Farbton.
Farbton nach Angabe des Auftraggebers.

Angebotenes Erzeugnisse/ Fabrikat:

__________________________________________
( vom Bieter auszufüllen)
Menge: 1,000 m²

**1.11.70 Absetzen von Farbfeldern**
*** Bedarfsposition ohne GB
Wie vor jedoch Absetzen von Farbfeldern Rückseitig an
Fensterfeldern inkl. aller erforderlichen Leistungen,
wie Ausmessen, geradliniges Abkleben und
hinterstreichen zu andersfarbigen Flächen.
Menge: 1,000 psch

**1.11.80 Absetzen von Hausnummern**
*** Bedarfsposition ohne GB
Wie vor jedoch Absetzen von Hausnummern einschließlich
aller erforderlichen Leistungen, wie Ausmessen,
geradliniges Abkleben und hinterstreichen zu
andersfarbigen Flächen.

Höhe ca. 0,5 m
Menge: 1,000 St

**1.11.90 Faschen, Laibungen Glattputz / Rausan KR Feinputz**
Ausbildung von Faschen und Leibungen als Glattputz.
Zwischenanstrich mit Putzgrundierung,
pigmentiert.
Rausan KR Feinputz zur Ausbildung von Faschen und
Laibungen als Glattputz auftragen und abreiben,
einschließlich aller erforderlichen Leistungen, z. B.
exaktes Abkleben der angrenzenden Flächen.
Zusätzlicher Anstrich der vorgenannten Putzflächen,
Grund und Schlussanstrich mit Evocryl 200 in
Protect-Qualität.
Leibungstiefe: bis 30 cm
Faschenbreite: ca. 3 cm
Farbton nach Angabe des Auftraggebers.
Fabrikat: Brillux oder gleichwertig.

Angebotenes Erzeugnisse/ Fabrikat:

__________________________________________
( vom Bieter auszufüllen)
Menge: 250,000 m

**1.11.100 Faschen unter Fensterbank Glattputz / wie zuvor**
Ausbildung von Faschen als Glattputz unter den
Fensterbänken, wie zuvor im vollen Wortlaut
beschrieben.
Faschenbreite: ca. 3 cm, wie vor
Menge: 302,000 m

**1.11.110 Gerüstankerstopfen einsetzen, abdecken und beiarbeiten**
Gerüstankerhülsen bei Gerüstabbau mit
Gerüstankerstopfen 3496 schließen und mit dem
Werkstoff (Oberputz einschließlich Schlussanstrich)
abdecken und beiarbeiten.
Fabrikat: Brillux
Menge: 1,000 psch

#### Bauteil 1.12 Sockelflächen mit Feinputz, glatt

**1.12.10 Zwischenanstrich mit Putzgrundierung, pigmentiert**
Zwischenanstrich mit Putzgrundierung, pigmentiert.
Menge: 95,000 m²

**1.12.20 Sockelflächen / Rausan KR Feinputz, zweimal**
Rausan KR Feinputz zur Ausbildung von Sockelflächen als
Glattputz, zweilagig, auftragen und abreiben. Nach
ausreichender Trockenzeit nochmaliger Auftrag einer
zweiten Lage wie vor beschrieben.
Standardfarbton: weiß
Menge: 105,000 m²

**1.12.30 Anstrich mittel getönt / Acryl-FF, protect**
*** Bedarfsposition ohne GB
Zusätzlicher zweimaliger Anstrich der vorgenannten
Putzflächen.
Zwischenanstrich mit Evocryl 200 in Protect Qualität.
Schlussanstrich mit Evocryl 200 in Protect Qualität.
100% Reinacrylat-Dispersionsfarbe mit
Evoflex-Technologie, diffusionsfähig, fotokatalytisch
wirksam, hoch wetterbeständig, matt, wasserverdünnbar
Im mittel getönten Farbton, nach Angabe des
Auftraggebers.
Fabrikat: Brillux
Menge: 1,000 m²

**1.12.40 Zulage für satt getönte Ausführung (HBW >20)**
Zulagepreis für die Ausführung der vorgenannten
Anstriche im satt getönten Farbton HBW > 20).
Farbton nach Angabe des Auftraggebers.
Menge: 105,000 m²

**1.12.50 Zulage für satt getönte Ausführung im Spezial-Farbton mit TSR-Formel**
Zulagepreis für die Ausführung der vorgenannten
Anstriche im SolReflex-System.
Satt getönter Spezial-Farbton mit TSR-Formel zur
Reduzierung der Oberflächenaufheizung.
Farbton nach Angabe des Auftraggebers.
Menge: 105,000 m²

**1.12.60 Laibungen an Öffnungen und Nischen wie beschrieben beschichten**
*** Bedarfsposition ohne GB
Laibungen an Öffnungen und Nischen, wie in allen
Leistungen zur Schlussbeschichtung der Sockelflächen
beschrieben, behandeln.
Menge: 1,000 m

**1.12.70 Zweimaliger Feuchteschutzanstrich im Einbindungsbereich / Multiflex**
Zweimaliger Feuchteschutzanstrich im Einbindungsbereich
(unterhalb Geländeoberkante) + 5 cm
über Geländeoberkante mit WDVS Multiflex 3521 plus 100
Gew.% Zement, ca. 5 % verdünnt.
Einbindung unter GOK: bis 30 cm
Fabrikat: Brillux oder gleichwertig

Angebotenes Erzeugnisse/ Fabrikat:

__________________________________________
( vom Bieter auszufüllen)
Menge: 105,000 m

#### Bauteil 1.13 Kellerfenster mit Anstr. / Alkydharzlack

*Hinweis*
Stahlkellerfenster (Gitterfenster) mit Altanstrich,
außenseitig, mit Alkydharzlack hochglänzend
überarbeiten.

**1.13.10 Kellerfenster mit Anstrich / Alkydharzlack HG**
Untergrundvorbehandlung: Anstrich auf Eignung, Trag-
und Haftfähigkeit prüfen. Nicht tragfähige
Anstrichteile entfernen und Schadstellen entrosten
(Oberflächenvorbereitungsgrad St 2). Flächen gründlich
anschleifen und säubern. Schadstellen mit Haftgrund
grundieren.
Zwischenanstrich mit Haftgrund.
Schlussanstrich mit Hochglanzlack.
Farbton nach Angabe des Auftraggebers.

Bauteil: Stahlkellerfenster
einseitig / außen
Menge: 26,000 St

#### Bauteil 1.14 Stundenlohnarbeiten

**1.14.10 Stundenlohnarbeit / Facharbeiter**
*** Bedarfsposition ohne GB
Stunde eines Facharbeiters für nicht erfasste
Leistungen gegen besonderen Nachweis einschließlich
aller Lohnnebenkosten.
Menge: 1,000 Std

**1.14.20 Stundenlohnarbeit / Helfer**
*** Bedarfsposition ohne GB
Stunden eines Helfers für nicht erfasste Leistungen
gegen besonderen Nachweis einschließlich aller
Lohnnebenkosten.
Menge: 1,000 Std

**1.14.30 Stundenlohnarbeit / Auszubildender**
*** Bedarfsposition ohne GB
Stunden eines Auszubildenden für nicht erfasste
Leistungen gegen besonderen Nachweis einschließlich
aller Lohnnebenkosten.
Menge: 1,000 Std

### Bereich 2 Bischof-Franz-Wolf-Str. 18-20 Aufstockung

#### Bauteil 2.1 Schutzabdeckung

**2.1.10 Schutz von Fenstern, Türen - Abdeckplane**
Schutzabdeckung von Fenstern und Türen (außen) mit
Abdeckplane, einschließlich Abkleben, Unterhaltung und
späterer Beseitigung/Entsorgung.
Menge: 125,000 m²

*Hinweis*
Allgemein

Folgende Vorschriften sind besonders zu beachten:

DIN 18345  Wärmedämm-Verbundsysteme
DIN 18363  Maler- u. Lackierarbeiten
DIN 18364  Korrosionsschutzarbeiten an Stahl-  und
Aluminiumbauten
DIN 18350  Putz- u. Stuckarbeiten
DIN EN 1991  NA Windlasten
DIN 4102  Brandverhalten von Baustoffen u.
Bauteilen
DIN 4109  Schallschutz im Hochbau
DIN 4108  Wärmeschutz im Hochbau
DIN 4117  Abdichtung von Bauvorhaben  gegen
Bodenfeuchtigkeit
DIN 4122  Abdichtung von Bauwerken gegen
nichtdrückendes  Oberflächenwasser
DIN 18202  Maßtoleranzen im Hochbau.

Für die Ebenheitstoleranzen gilt die Tabelle 3, Zeile 7
der DIN 18202 als vereinbart.
In diesem Gewerk sind alle Flächen mit
Wärmedämmverbundsystemen und Putz zu erfassen. Dabei
sind auch die Leistungen zu erfassen, die zur Erzielung
der Funktionalität des Gesamtbauwerkes erforderlich
sind, wie z. B. notwendiger Armierungs-/Profile und
Anschlussarbeiten an vorhandene WDVS-/ Putzflächen
etc..
Das Material, die Güte und der Aufbau sind vom AN auf
die vorgesehene Nutzungsart und Belastung abzustimmen.
Der AN hat während der Ausführung des WDVS einen
Fachberater des System-Herstellers zur Beratung und
Überwachung heranzuziehen.
Die Lage der Fenster richtet sich maßgeblich nach einem
Schnürwerk des Fenstermonteurs und nicht zwingend nach
dem Rohbau. Auch der WDVS-Fachbetrieb hat die Fassade
abzuschnüren, um die richtige Einbaulage der
Dämmplatten zu ermitteln, dies muss vor Beginn der
Dämm- bzw. Putzarbeiten erfolgen.

Grundlage aller Dämmungsarbeiten ist der
Wärmeschutznachweis bzw. Energie-Einsparnachweis.
Zusätzlich sind das Brandschutzkonzept, die
bauphysikalischen Nachweise und die Statik zu beachten.
Die erforderlichen Fensterbänke aus Aluminium sind im
Gewerk Fensterarbeiten erfasst.

Nach Abschluss der Arbeiten und vor der Abrüstung sind
für die Sichtabnahme sämtliche Fenster (Rahmen und
Glas) vollständig zu reinigen.

Die zu erbringende Leistung beinhaltet folgende
Außenbauteile/ Fassendflächen:

- Kompletten Fassadenflächen der neuen
Dachgeschossaufstockung

Hinweis:
Bei den Außenwänden in Holztafelbauweise mit
außenseitiger Holzfaserdämmplatte entfällt das
Anbringen der nachfolgend beschriebenen Dämmung.

#### Bauteil 2.2 Fassadendämmung

**2.2.10 Dämmplatten**
Dämmplatten aus 40 mm Holzfaserdämmplatte als
Putzträgerplatte, Wärmedurchlasswiderstand 0,89 m²K/W
gemäß Herstellervorgaben liefern und montieren inkl.
Kompibänder.
Menge: 240,000 m²

**2.2.20 Sockelbereich**
Im Sockelbereich (Übergangsbereich zum Obergeschoss)
ist umlaufend anstelle der Holzfaserplatte eine 22 mm
DWD-Platte anzubringen.
Menge: 92,500 m

**2.2.30 Sockelbereich**
Im zuvor beschriebenen Sockelbereich ist
gebäudeumlaufend zusätzlich ein ca. 80 cm hoher
Mineralfaserdämmstreifen, d = 10 cm, nichtbrennbar
(Baustoffklasse DIN 4102-A), vollflächig geklebt,
anzubringen
Menge: 92,500 m

**2.2.40 Feuchteschutz**
Feuchteschutz des Sockels im erdberührten Bereichen/
Dachloggiensockel mind. 50 cm hoch mit
Flex-Dichtschlämme herstellen.
Produkte:- weber.tec Superflex D 2
FlexDichtungsschlämme
Menge: 92,500 m

**2.2.49 Grundierung**
Grundierung aus weber.prim 403 Universalgrundierung
Menge: 265,000 m²

**2.2.50 Flächenarmierung**
Armierungsputz aus Klebe- und Armierungsmörtel und
einer Putzbewehrung aus Armierungsgewebe herstellen auf
Wandflächen, Stürzen, Pfeilern etc..
Armierungsputzdicke 5-8 mm.
Gewebeeckpfeile zur Sicherung gegen Eckrisse im Bereich
von Fensterbänken, -stürzen und Wandöffnungen in die
Armierungsschicht einarbeiten.
Produkte:
- weber.therm 315 Glasfaser-Armierungspfeil
- weber.therm 300 /
- weber.therm 310 Armierungsgewebe grob 8x8 mm
Menge: 240,000 m²

**2.2.60 Laibungsarmierung**
Armierungsputz aus Klebe- u. Armierungsmörtel und einer
Putzbewehrung aus Armierungsgewebe herstellen in
Leibungen;
Armierungsputzdicke: 5-8 mm.
Produkte:
- weber.therm 300 / 301 / 302 / 304 / 304 speedy
- weber.therm 310 Armierungsgewebe grob 8x8 mm
Menge: 98,000 m

**2.2.70 Außeneckenarmierung**
Eckausbildung von Außenecken an Gebäudeecken, Fenster-
und Türöffnungen den Gewebewinkel 10 x 15 cm / 10 x 23
cm auf den Dämmplatten in der Armierungsebene
einbetten.
Produkte:
- weber.therm 313 Gewebewinkel grob
Menge: 196,000 m

**2.2.80 Anputzarmierung**
Einseitig klebendes weber Anputzband aus
geschlossenzelligem PE-Material für den Anschluß an
angrenzende oder in die Putzebene durchdringende
Bauteile einbauen
Stärke:  3 mm
Breite:  15 mm
Produkte:  weber Anputzband

Zwischen angrenzende Bauteile, wie Fensterbänke /
Blechabkantungen / Profile etc. und Dämmplatten
Fugendichtband einlegen. Der Putz ist gegebenenfalls
mit Kellenschnitt vom angrenzenden Bauteil zu trennen.
Produkte:
- weber.therm Fugendichtband
Menge: 225,000 m

**2.2.90 Oberputz**
Oberputzmaterial

Silikonharzputz ohne biozide Filmkonservierung als
Reibeputz, Körnung 3 mm, herstellen.
Verarbeitungsfertiger Silikonharzputz,
schlagregendicht, lösemittelfrei, mit hydrophilem
Wirkprinzip für dauerhaft hohen Schutz gegen Algen- und
Pilzbewuchs ohne auswaschbare Biozide.
Wasserdurchlässigkeit (DIN EN 15824): W2
Wasseraufnahmekoeffizient: w < 0,3 kg/m2h0,5
Austrocknung (18h-Wert) = 450 g/m² (20°C, 65 % rel.
Luftfeuchte)

Produkte: weber.pas 480 AquaBalance
Silikonharz-Reibeputz
Menge: 265,000 m²

**2.2.100 Anstrich**
Anstrich mit Silikonharz-Fassadenfarbe ohne biozide
Filmkonservierung als Zwischen- und Schlussbeschichtung
herstellen.

Silikonharzfarbe mit hydrophilem Wirkprinzip für
langfristig hohen Schutz gegen Algen- und Pilzbewuchs
ohne auswaschbare Biozide.

Wasserdurchlässigkeitsrate < 0,2 kg/m2h0,5

Das farbige absetzen von Teilflächen ist
einzukalkulieren.

Produkte: - weber.ton 411 AquaBalance Silikonharzfarbe
Menge: 265,000 m²

**2.2.110 Gerüstankerstopfen einsetzen, abdecken und beiarbeiten**
Gerüstankerhülsen bei Gerüstabbau mit
Gerüstankerstopfen 3496 schließen und mit dem
Werkstoff (Oberputz einschließlich Schlussanstrich)
abdecken und beiarbeiten.
Menge: 1,000 psch

USt %: 19,00
